# P2500350 DE_RBS LT
Angebotsaufforderung (GAEB DA XML 3.3, DA83)
Währung: EUR
Erstellt mit: CaliforniaX by G&W Software AG, CaliforniaX V25.2.05, 29.05.2026

## Deckblatt
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  DE RBS / Errichtung einer Druckerhöhungsstation an der Roderbruchstraße in Hannover-Buchholz-Kleefeld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

Titel
Leistungsverzeichnis Los Leittechnik

| Projektschlüssel | DCC | KKS | Format | Dok.-Nr.: | Seitenzahl | Anlagen |
| --- | --- | --- | --- | --- | --- | --- |
| DE-RBS | ECA |  | 44 |  |  |  |

Zusammenfassung
Die Enercity Netz GmbH plant an einem Standort an der Roderbruchstraße in Hannover-Buchholz-Kleefeld die Errichtung einer neuen Druckerhöhungsstation für das Fernwärmenetz. Die Druckerhöhungsstation wird mit 2x100% Fernwärme-Rücklaufpumpen und Nebenanlagen, hauptsächlich bestehend aus Frequenzumrichtern, Schaltanlagen und Transformatoren geplant und dimensioniert.

| Bauherr: / Enercity Netz GmbH | Name: Abt.: | Datum: | Unterschrift: |
| --- | --- | --- | --- |
| Planer: / Dornier GmbH | Freigabe: Abt.: | Datum: | Unterschrift: |
|  | Geprüft: Abt.: | Datum: | Unterschrift: |
|  | Erarbeitet: Abt.: / M. Mauz P-E-L | Datum: | Unterschrift: |

Änderungen

| Revisionsnummer: | Datum: |  |
| --- | --- | --- |
| 0 |  | Erstellung Entwurf |

Enercity
Druckerhöhungsstation
Hannover-Buchholz-Kleefeld,
Roderbruchstr.

Spezifikation für die Erbringung von Leistungen in der Leittechnik

  Anfragegegenstand:  Leittechnik

  Auftraggeber:  Enercitiy
  Auf der Papenburg 18

  30459 Hannover

  Leistungsort:  Roderbruchstr., 30659 Hannover

  Zeitraum:

  Abgabetermin:  siehe Anschreiben

  Abkürzungsverzeichnis:

  AG  Auftraggeber
  AN  Auftragnehmer
  LV  Leistungsverzeichnis
  EP  Einheitspreis
  GP  Gesamtpreis
  TGA  technische Gebäudeausrüstung
  KKS  Kraftwerkkennzeichnungssystem
  psch  pauschal

## Beschreibung MSR-Anlage
Beschreibung MSR-Anlage
Im Rahmen der Errichtung der Druckerhöhungsstation Roderbruchstraße wird folglich eine MSR-Anlage erforderlich.
Hier soll der grundsätzlich Aufbau und Leistungsumfang beschrieben werden.

Anlagenbeschreibung
Um die MSR-Anlage zu betreiben werden 2 Schaltschrankfelder errichtet. Im Schrankfeld 24VDC Verteilung befindet sich ein Hauptschalter und die 24VDC Verteilung, die Einspeisung mit 24VDC erfolgt aus der Batterieanlage. Über diese Verteilung werden alle 24VDC Verbraucher im Gebäude versorgt. So erhält jedes Schrankfeld der MS-Anlage und NS-Anlage mit motorischen Leistungsschaltern eine gesonderte 24VDC Versorgung. Aufgrund der Leistung werden hierfür Leitungsschutzschalter eingesetzt. Für die kleineren Verbraucher wird eine busfähige 24VDC Verteilung vorgesehen. Eine genauere Beschreibung mit Vorschlag für die Sicherungsgruppen ist der Position zu entnehmen. In den Steuerschrank werden die redundante Steuerung, Remote I/O, Netzwerktechnik, HMI und Anbindung an den Fernwirkschrank der enercity eingebaut. Die Aufstellung beider Schränke erfolgt auf Doppelboden im MSR-Raum. Eine Einbindung der MS-Anlage erfolgt über Hardware Signale für die NS-Anlage ist ein LWL Ring vorgesehen. Vorgesehen sind die einbindung der NS-Anlage mit Profinet, sollten die Geräte kein Profinet unterstützen ist Modbus TCP/IP vorgesehen. Die Frequenzumrichter der Pumpen und die 24VDC Verteilung werden per Profinet integriert. Bei der TGA erfolgt ein kombinierter Ansatz aus Hardware Signalen und Modbus TCP/IP Verbindung. Für die Anbindung an den Fernwirkschrank Fernwärme der enercity wird ein Profinet / Profibus - Gateway vorgesehen. Die Frequenzumrichter der Pumpen werden über Profinet integriert.
Neben den Programmierarbeiten und Schaltschränken gehören die Sensoren des Fernwärmenetzes und deren Montage zum Lieferumfang.

Kabelwege
Der Kabelwegeausbau erfolgt durch die E-Technik, eine Mitnutzung ist entsprechend vereinbart.  Durch die MSR werden nur die Wege zwischen Sensor und Kabeltrasse errichtet.

Kabelzug
Der Kabelzug von sämtlichen Kabeln mit Spannungen >60VDC und die Einspeisung des 24VDC Verteilerschranks erfolgt durch die E-Technik. Sämtliche Signal-, Daten- und LWL-Kabel werden durch die MSR-Technik verlegt, geplant und in Betrieb genommen.

Dezentraler Standort
An einem dezentralen Standort soll eine Signaldopplung und die erforderliche Peripherie nachgerüstet werden.

Anlagen
- 731DP8300001 Netzwerk
- Temperaturmessung
- Differenzdruck
- Druckmessung

## Allgemeiner technischer Vortext
Allgemeiner technischer Vortext
1. Errichtungsvorschriften

Für die Ausführung der Arbeiten gelten die anerkannten Regeln der Technik, sowie die entsprechenden Normen, sonstige Richtlinien und Vorschriften in jeweils neuester Fassung.
Im Besonderen:
- DIN VDE 0100 Errichten von Starkstromanlagen mit Nennspannungen bis 1000 V
- DIN VDE 0190 Einbeziehen von Gas- und Wasserleitungen in den Hauptpotentialausgleich
- DIN-Normen
- das 1.EMVGÄndG Erstes Gesetz zur Änderung des Gesetzes über die elektromagnetische Verträglichkeit von Geräten
- die technischen Anschlußbedingungen (TAB) der örtlichen Versorgungs-Netzbetreibers (NBB)
- die Vorschriften der örtlichen Feuerwehr bzw. des Brandschutzingenieurs
- die Empfehlungen des technischen Überwachungsvereins (TÜV)
- die Vorschriften des Gewerbeaufsichtsamtes
- die Unfallverhütungsvorschriften (UVV)
- die Landesbauordnung
- die Maschinenverordnung

2. Leistungsumfang

Zum Leistungsumfang gehören und sind daher in die Einzelpreise einzukalkulieren: Die Einholung aller notwendigen Genehmigungen von Behörden, TÜV, EVU, Feuerwehr, Deutsche Telekom AG und dergleichen, einschließlich aller Kosten und Prüfgebühren.

Das Vorbereiten sämtlicher Anträge und Betriebserlaubnisbescheinigungen bei Behörden oder dergleichen in der Art, dass diese vom Auftraggeber bzw. Bauherrn nur noch unterschrieben werden müssen.

Das Stemmen und Schließen der für die eigenen Arbeiten erforderlichen Schlitze und Durchbrüche, auch in Beton, soweit diese nicht in den Arbeitsplänen 1:50 eingezeichnet sind, sowie das Beseitigen des von diesen Arbeiten anfallenden Bauschuttes.

Die ständige ingenieurmäßige Überwachung der Arbeiten an der Baustelle, außerdem die Teilnahme einer weisungsbefugten und über die Belange der Baustelle gut informierten deutschsprachigen Person an Baubesprechungen, das Anfertigen dieser Besprechungsergebnisse in Niederschriften, die Weiterleitung der Besprechungsergebnisse an die Monteure, die Abstimmung der Arbeiten und Verhandlungen mit anderen Unternehmern, außerdem die Gestellung von Hilfskräften bei der Ausführung und Prüfung der Aufmaße.

Die betriebsfertige Montage an der Verwendungsstelle, bestehend aus dem Zusammenbau der eventuell einzeln angelieferten Teile, dem Einbau oder der Aufstellung der gelieferten bzw. beigestellten Teile, einschließlich vorschriftsmäßiger Befestigung und dem Einsetzen der Zubehörteile.

Das gründliche Entrosten und Streichen sämtlicher zum Lieferumfang gehörenden Eisenteile mit zweimaligem Grundanstrich und sorgfältigem Fertiganstrich. Den Farbton und das Material gibt die Bauleitung auf Anfrage bekannt.

Beschädigungen des Anstrichs beim Transport oder dergleichen müssen bis zur Übergabe an den Bauherrn sorgfältig ausgebessert sein. Schnittstellen oder dergleichen bei verzinkten Teilen müssen kaltverzinkt werden.

Eingehende Einweisung des Bedienungspersonals in sämtliche Anlagenteile.
Im Leistungsverzeichnis nicht erwähnte Sicherheitsmaßnahmen sind mit in die Einheitspreise einzukalkulieren, wenn diese zur Betriebssicherheit der Anlage erforderlich sind.

Zum Leistungsumfang gehören und sind daher in die Einzelpreise einzukalkulieren:
- betriebsfertiges Anschließen mit dem zugehörigen Montagematerial
- systembedingtes Montagematerial wie Kantenschutz, Verbinder, Zugentlastung ist mit den Einheitspreisen abgegolten
- Eingehende Einweisung des Bedienungspersonals in sämtliche Anlagenteile gemäß VOB
- Im Leistungsverzeichnis nicht erwähnte Sicherheitsmaßnahmen sind in die Einheitspreise einzukalkulieren, wenn diese zur Betriebssicherheit der Anlage erforderlich sind.
- Es ist die DIN EN 60204 (Sicherheit von Maschinen) zu beachten
- Koordination mit anderen Gewerken
- Montagehöhen bis 3,9m sind zu berücksichtigen
- Wand- und Deckendurchbrüche für ein einzelnes Kabel bis 25mm sind in die Einheitspreise einzurechnen
- Prüfen der übergeben Unterlagen

3. Schutzmaßnahmen

- Schutz bei indirektem Berühren: Schutz durch Abschaltung in TN-C-System nach DIN VDE 0100 Teil 410.
- Zusätzlicher Schutz durch: Fehlerstromschutzeinrichtung im TN-S-System nach DIN VDE 0100, Teil 410.
In TN-Netzen darf bei fester Verlegung und bei einem Leiterquerschnitt von mindestens 10 mm² für Kupfer ein einzelner Leiter verwendet werden, der sowohl Schutzleiter als auch Neutralleiter ist (PEN). Dies ist nicht erlaubt, wenn der betreffende Anlagenteil durch eine Fehlerstromschutzeinrichtung geschützt wird. Hinter der Aufteilung des PEN-Leiters in Neutral- und Schutzleiter dürfen diese nicht mehr miteinander verbunden werden.
Die VDE-gemäße Farbkennzeichnung sämtlicher Leiter ist unbedingt einzuhalten. Der Schutzleiter (PE) muss im Verlauf grüngelb gekennzeichnet sein. Die Ader ist von der Verteilung ab durchgehend zu verlegen und darf in keinem Fall als stromführender Leiter benutzt werden.
Der Neutralleiter (N) ist in der gesamten Anlage in blauer Farbe zu führen.
Die vereinigte Betriebs- und Schutzerde muss grüngelb gekennzeichnet sein. Zusätzlich sind die Enden aber blau zu kennzeichnen. Blanke Leiter oder Sammelschienen, die als Schutzleiter verwendet werden, müssen mit geschlossenen aneinander liegenden gleichbreiten grünen und gelben Streifen, von denen jeder zwischen 15 und 100 mm breit ist, gekennzeichnet sein, und zwar entweder über die gesamte Länge des Leiters oder in jedem Feld oder Fach oder Gehäuse oder an jeder zugänglichen Stelle. Wird Klebeband verwendet, dann muss zweifarbiges Band verwendet werden. Potentialausgleich (nach DIN VDE 0100 Teil 410) Zusätzlicher Potentialausgleich (nach DIN VDE 0100 Teil 410)

Zusätzlicher Schutz durch:
- In Anlagen entsprechend DIN VDE 0107 sind ab Hauptverteiler des Gebäudes PE und N getrennt zu führen.
- Die VDE-gemäße Farbkennzeichnung sämtlicher Leiter ist unbedingt einzuhalten. Der Schutzleiter (PE) muss im Verlauf grüngelb gekennzeichnet sein. Die Ader ist von der Verteilung ab durchgehend zu verlegen und darf in keinem Fall als stromführender Leiter benutzt werden.
- Der Neutralleiter (N) ist in der gesamten Anlage in blauer Farbe zu führen.
- Die Schutzerde muss grüngelb gekennzeichnet sein.
- Potentialausgleich (nach DIN VDE 0100 Teil 410)
- Zusätzlicher Potentialausgleich (nach DIN VDE 0100 Teil 410)

4. Informationsschwerpunkte

Die Informationsschwerpunkte und ihre eingebauten Geräte müssen den Vorschriften des VDE und der UVV entsprechen.

Schaltanlagen und Verteiler müssen verwindungsfrei aufgestellt, zusammengebaut und befestigt werden, z.B. durch Verwendung von Fundamentschienen, Grundrahmen oder Traggerüsten. Der Aufbau der Geräte ist so vorzunehmen, dass jedes Gerät ohne Demontage der Abdeckplatte betriebsmäßig einzeln zugänglich ist bzw. bedient werden kann.

Die Abdeckungen sind so anzuordnen, dass sie bei zusammengehörigen Gerätegruppen leicht demontiert werden können und alle spannungsführenden Teile geschützt sind. Abdeckplatten vor NH-Sicherungen sollen transparent sein und vor jeder 3-poligen Sicherungsgruppe getrennt demontiert werden können. Bei dem ISP sind 30 % Platzreserve in den Verdrahtungskanälen vorzusehen und es ist auf eine EMV verträgliche Anordnung zu achten.
Bei der Stromkreisaufteilung ist auf eine gleichmäßige Belastung der Leiter L1 - L3 zu achten.
Jeder Schaltschrank ist mit Zu- und Abgangsklemmen entsprechend dem Nennstrom der zugehörigen Schaltgeräte auszustatten. Bei durchgeschleiften Leitungen sind Doppelklemmen einzusetzen. Für reine Steuerstromkreise sind Klemmen Größe 2,5 für mindestens 4 mm², für alle übrigen Stromkreise Größe 4 für mindestens 6 mm² vorzusehen. Es dürfen nur Schaltanlagen-Reihenklemmen in kriechstromfester Ausführung eingebaut werden. Um Isolationsprüfungen durchführen zu können, müssen Nulleiterklemmen benutzt werden.
Dabei sind Phasenklemmen, Nulleiterklemmen und Schutzleiterklemmen unmittelbar nebeneinander anzuordnen. Sammelschienen sind mind. über die gesamte Länge nach dem Nennstrom des Einspeiseschalters auszulegen.
Bei Verwendung von Montageblechen zum Aufbau der Geräte ist die Verdrahtung in Kunststoff-Verdrahtungskanälen zu führen.
Grundsätzliches:
Es muss eine geeignete Maßnahme erfolgen, um eine Zug- und Druckbelastung der Eingangsklemmen zu vermeiden
Bei geschirmten Kabeln und Leitungen muss der Schirm an den Potentialausgleich angeschossen werden. Wird der Schirm beidseitig aufgelegt ist im Kabel ein ausreichend dimensionierter PE mitzuführen.
Bei Kabel und Leitungen, welche vom Außenbereich in die Pumpstation eingeführt werden sind über Blitz- und Überspannungsschutz zu führen.

Nach den Anschlußarbeiten müssen die Einführungsöffnungen so verschlossen werden, dass die vorgegebene Schutzart wieder erfüllt wird.

Die Verdrahtung innerhalb der Verteilung ist flexibel bis einschließlich 25 mm² Querschnitten auszuführen. Bei Kabelanschlüssen größer 25 mm² sind die Anschlüsse farbig zu kennzeichnen. Für die Anschlüsse sind Quetschkabelschuhe bzw. Ader-Endhülsen zu benutzen (kein Verzinnen der Enden). Die Leitungen sind in PVC-Verdrahtungskanälen zu führen. Nebeneinanderliegende Schaltgeräte gleicher Leiter bzw. mit gleicher Zuleitung sind über Sammelschienen anzuschließen.

Zu jeder Verteilung, in der NH-Sicherungen eingebaut sind, die sich nicht in NH-Sicherungs-Lasttrennschaltern oder NH-Sicherungs-Trennschaltern befinden, ist mindestens ein NH-Sicherungs-Aufsteckgriff mitzuliefern, der in der Verteilung zu befestigen ist. Der Preis hierfür ist in die Verteilungspreise mit einzukalkulieren.

5. Leitungsverlegung / Kabeltragsysteme

Die Installation elektrischer Anlagen darf nur mit Leitungen und Kabel erfolgen, die den VDE-Bestimmungen entsprechen. Die wichtigsten VDE-Bestimmungen sind:

- DIN VDE 0250 Bestimmungen für isolierte Starkstromleitungen,
- DIN VDE 0255 Bestimmungen für papierisolierte Kabel,
- DIN VDE 0271 Bestimmungen für kunststollisolierte Kabel,
- DIN VDE 0281 Bestimmungen für kunststoffisolierte Leitungen,
- DIN VDE 0282 Bestimmungen für gummiisolierte Leitungen,
- DIN VDE 0292 Harmonisierte Leitungen,
- DIN VDE 0293 Aderkennzeichnung,
- DIN VDE 0812 bis 0817 Bestimmungen für Fernmeldedrähte, -leitungen und -kabel

Bei der Verlegung von Kabel und Leitungen ist insbesondere DIN VDE 0100 Teil 520 und DIN 18015 Teil 1 und Teil 3 zu beachten.

Leitungen sind grundsätzlich in einer Länge, also ohne Verbindungsmuffen zu verlegen.
Leitungsverbindung dürfen nur in Abzweigdosen durchgeführt werden.

Es ist grundsätzlich auf eine EMV geeignete Verlegung zu achten. Dies bedeutet:
- Getrennte Verlegung von Niederspannungskabel und Kleinspannung / Datenleitungen
- Geschirmte Kabel und Leitungen
- Auflegen der Schirme
- Herstellen des Potentialausgleichs bei elektrisch leitenden Verlegesystemen

Verbindungen und Anschlüsse dürfen erfolgen durch:
- Schraubklemmen
- Federzug Klemmen
- Press- und Steckverbinder

Die Wand- und Deckendurchbrüche sind so groß zu dimensionieren, dass bei späterem Bedarf noch weitere Kabel durchgeführt werden können. Bei allen Durchführungen sind die Kabel und Leitungen zu schützen. Die Maßnahmen sind in die Einheitspreise einzukalkulieren.

In Produktionsräumen, Werkstätten, Lagerräumen und Räumen mit Fahrverkehr sind alle AP-Leitungen bis zu einer Höhe von 2,5 m über OKFF, durch Rohr-Installation zu schützen. Bei der Verlegung von Stahl- / Alurohren und Rohrenden ist darauf zu achten, dass alle Rohrstöße und Rohrenden gut entgratet sind. Sämtliche Rohrenden sind mit Endkappen aus Isolierstoff zu versehen.

Bei Kabelhäufungen sind Kabeltragsysteme zu benutzen. Sofern nicht anders ausgeschrieben sind die Kabeltrag- und Verlegesysteme, aus der Bestandsanlage, zu verwenden.

Bei Glasfaserkabel sind OTDR-Messungen durchzuführen und zu dokumentieren mit eindeutiger Zuordnung zu den Kabeln.
Bei CAT-Kabel sind Qualifizierende-Messungen durchzuführen und zu dokumentieren mit eindeutiger Zuordnung zu den Kabeln.

6. Brandschutzmaßnahmen

Bei allen notwendigen Kabeldurchführungen durch Brandwände, Geschoßdecken und andere klassifizierte Wände sind die Kabelschotts entsprechend der DIN 4102 auszuführen. Die Durchbrüche zwischen Brandabschnitten sind durch eine zugelassene Fachfirma zu verschließen. Diese Leistung wird nach Abschluss der Arbeiten durch den AG beauftragt.

Für die Kabelverlegung in klassifizierten Zwischendecken ist für die Ausführung der Kabeltragsysteme und Sammelhalter die DIN 4102 zu beachten. Alle hierbei eingesetzten Materialien sind entsprechend den Zulassungsbescheiden des DIBt zu verarbeiten bzw. zu montieren. Die entsprechenden Ausführungsvorschriften sind bereits in der Montagevorbereitung durch den Auftragnehmer bzw. durch die ausführende zugelassene Brandschutzfirma zu beachten.

Die Zulassungsbescheide haben während der Montage auf der Baustelle zur Einsichtnahme durch die Bauleitung vorhanden zu sein.
Das Brandschott muss gekennzeichnet werden, es müssen folgende Informationen enthalten sein:
- Name des Errichters der Schottung (Installateur)
- Firmensitz des Installateurs
- Bezeichnung der Schottung
- Zulassungsnummer
- Feuerwiderstandsklasse
- Herstellungsjahr

7. Montageunterlagen

Die Unterlagen sind nach Auftragserteilung zu erstellen und entsprechend Baufortschritt der Bauüberwachung und dem Auftraggeber zur Freigabe vorzulegen. Mit der Ausführung darf nicht begonnen werden, bis die Unterlagen mit dem Freigabevermerk versehen sind. Sollte der Beginn vor Freigabe erfolgen liegt die alleinige Verantwortung beim AN.
In den Montagezeichnungen sind alle Teile maßstäblich und mit Bezugsmaßen zum Baukörper einzutragen. Die Anlagenteile sind mit den Positionsnummern des Leistungsverzeichnisses zu versehen. Es sind grundsätzlich deutsche Bezeichnungen sowie genormte Symbole und Farben gemäß den geltenden DIN-Vorschriften bzw. VDI-Richtlinien zu verwenden.

Die kompletten Montageunterlagen umfassen (soweit zutreffend):

- alle erforderlichen Grundriss-, Detail-, und Schnittzeichnungen
- Kabel- und Verrohrungspläne
- Mehrpolige Darstellung nach DIN EN 61082 und DIN EN 60204
- Schaltschrankansichten
- Stücklisten
- Regel-, System- und Schaltschemen
- alle Leistungsdaten, Dimensionen, Typen und Fabrikate der einzelnen Anlagenteile
- Art und Ausführung der Anschlüsse von Nebengewerken
- Hinweise auf Leistungen von Nebengewerken
- statische und dynamische Belastungen
- Nachström- und Montageöffnungen
- So fern im Leistungsumfang Gebäude- und Anlagenautomation: Angaben über Regelventile, Fühler, Stellmotore, Verriegelungen, Gleichzeitigkeitsfaktoren, Auslösezeiten der Schutzrelais, Frostschutzmaßnahmen, elektrische Leistungsaufnahme

Zum Lieferumfang der Schaltschränke und Unterverteilungen gehört grundsätzlich die Anfertigung der kompletten Regel-, Stromlauf- und Verdrahtungspläne.

Auf Änderungen in den Montageunterlagen gegenüber den Ausführungsplänen hat der Auftragnehmer schriftlich und unaufgefordert bei der Übergabe seiner Unterlagen hinzuweisen.

8. Haftung

Der Auftragnehmer haftet in allen Fällen für die von ihm ausgeführten Leistungen und für die Sicherheit seiner Arbeitnehmer auf der Baustelle sowie für alle durch sein Verschulden entstehenden Personen und Sachschäden.
Der Auftragnehmer hat die Vorschriften der Berufsgenossenschaft und der Gewerbeaufsichtsbehörde zu beachten.
Der Auftragnehmer ist verpflichtet, sich gegen mögliche Schadensfälle zu versichern.

9. Arbeitsschutz

Die Belange des Arbeitsschutzes und der Arbeitssicherheit des Arbeitnehmers in der Bauphase sind gemäß Arbeitsstättenverordnung, Regeln, Stand der Technik und autonomen Unfallversicherungsvorschriften vom Auftragnehmer zu gewährleisten, insbesondere:

- VBGl
- Arb.StättV
- UVV "Allgemeine Vorschriften"
- DGUV-V3
- UVV "Elektrische Anlagen und Betriebsmittel"
- VBG37
- UVV "Bauarbeiten"

Bei Schweißarbeiten ist der Feuerschutz vom Auftragnehmer durchzuführen. Die hierbei erforderlichen Löschgeräte sind vom Bieter bereitzustellen. Für alle Schweißarbeiten ist von AG eine schriftliche Erlaubnis einzuholen.
Alle Unfallschutzvorkehrungen sind täglich auf ihre Sicherheit zu überprüfen.

10. Einweisung des Bedienungspersonals

Während der Errichtung der Anlage und der Inbetriebnahme ist der Auftragnehmer bzw. dessen Bauleitung und Mitarbeiter verpflichtet, dem Bedienungspersonal alle gewünschten und erforderlichen Informationen zu geben. Zusätzlich findet nach der Inbetriebnahme eine ausführliche Bedienungseinweisung statt welche sich nach der VOB/C richtet. Eine darüber hinaus gehende Schulung wird bei Bedarf gesondert ausgeschrieben.

11. Einregulierung, Funktionsnachweis

Die erste Einstellung und Einregulierung der Anlage ist spätestens bis zur Abnahme durchzuführen.
Hierüber ist ein Protokoll zu erstellen, das zur Abnahme in 3-facher Ausfertigung vorzulegen ist und die eingestellten Parameter und Anlagenzustände beinhaltet.

Die ordnungsgemäße Einregulierung ist dem Auftraggeber im Rahmen der Abnahme, ggf. auch nur Teilabnahme, zu demonstrieren. Mit dem Zeitpunkt der Inbetriebnahme beginnt der Probebetrieb. Dauer des Probebetriebs: min. 4 Wochen
Die endgültige Einstellung (Parameter) und Einregulierung der Anlage und hiermit auch die Abnahme, ist in der ersten Witterungsperiode nach Fertigstellung des Gebäudes bei einer durch die Witterung vorgegebenen Belastung von mindestens 50 % der maximalen Belastung vorzunehmen. Während des Probebetriebes hat der Auftragnehmer eine 24/7 Störungs-Hotline einzurichten. Es ist eine Reaktionszeit von 24h von Alarmierung bis Aufnahme der Störungsbeseitigung Vor-Ort sicherzustellen.

12. Schutz und Reinigen der Anlage

Alle einzubauenden Baugruppen und Materialien müssen vor der Montage geschützt gelagert werden.
Während und nach der Montage sind alle Maschinen und Apparateteile ausreichend gegen Beschädigung und Verschmutzung zu schützen. Beschädigte Farbanstriche werden vom Auftragnehmer wiederhergerichtet.

13. Beschilderung

Sämtliche Anlagenteile sind mit einer einheitlichen Beschilderung nach Angaben des Auftraggebers zu versehen. Die Beschilderung der Feldgeräte wird gesondert ausgeschrieben und sofern keine anderen Abstimmungen mit dem AG getroffen werden beinhaltet diese einen Klartext und das Betriebsmittelkennzeichen. Kabel- und Leitungen sind mit einer dauerhaften und unverwechselbaren Beschriftung zu versehen, diese erfolgt mindestens am Anfang, Ende vor und nach einem Brandschott und alle 25m.

## DE-RBS Leittechnik
Datum: 29.05.2026

### 1 Feldgeräte

**1.1 Tauchtemperatur-Messwertgeber**
- Ausführung Messelement Temperaturüberwachung: Stabausführung
- Einsatzbereich: 0 bis 200 Grad C
- Messelement PT100
- Ausführung Tauchtemperatur-Instrument: einschl. Schutzrohr mit Gewinde
- Nenndruck PN [bar]: 25
- Werkstoff/Ausführung Schutzrohr/-hülse: ohne Angabe
- Ausführung Messgerät: mit aktivem Messsignal 0 (4) bis 20 mA
- Messgenauigkeit relativer Fehler max. 1,6 % vom Einsatzbereich
- Gehäuse IP Klasse: 68

incl. Tauchhülse und Zubehör
Ausführungsunterlagen: siehe Typical

Herstellervorgabe durch den Auftraggeber:
Endress + Hauser

Eingesetztes Produkt (durch den Bieter einzutragen):
'........................................'
Menge: 2,000 St

**1.2 Differenzdruck-Messwertgeber**
- Arbeitsmedium: Heißwasser
- Einsatzbereich: 0 bis 200 Grad C
- Sensorbereich [bar]: 3
- Kalibrierung: bar
- Nenndruck PN [bar]: 25
- Schutzart Gehäuse: IP 54
- Entlütung: vertikale Impulsleitung
- Ausführung Messgerät: aktives Messignal  (0) (4) - 20mA

incl. Ventilblock und Zubehör
Ausführungsunterlagen: siehe Typical

Herstellervorgabe durch den Auftraggeber:
Endress + Hauser

Eingesetztes Produkt (durch den Bieter einzutragen):
'........................................'
Menge: 2,000 St

**1.3 Druck-Messwertgeber**
- Arbeitsmedium: Heißwasser
- Einsatzbereich: 0 bis 200 Grad C
- Ausführung Messgerät: mit aktivem Messsignal 0 (4) bis 20 mA
- Messbereich [bar]: 0 - 25
- Nenndruck PN [bar]: 25
- Anzeige; Bedienung: ohne
- Material Gehäuse: Aluminuium
- Schutzart Gehäuse: ohne Angabe

incl. Ventilblock und Zubehör
Ausführungsunterlagen: siehe Typical

Herstellervorgabe durch den Auftraggeber:
Endress + Hauser

Eingesetztes Produkt (durch den Bieter einzutragen):
'........................................'
Menge: 6,000 St

**1.4 Druck-Kontaktgeber 2-16 bar**
- Ausführung Sollwertsteller: von außen einstellbar
- Einstellbereich [bar]: 1-16(steigend)
- Arbeitsmedium: Heißwasser
- Einsatzbereich: 0 bis 110 Grad C
- Anzahl Schaltstufen: 1
- Kontaktbelastung [V] Geber: 24 DC
- Kontaktbelastung [A] Geber: 400mA
- Schutzart Gehäuse: IP 65
- SIL 2 IEC 61508

incl. Ventilblock und Zubehör
Ausführungsunterlagen: siehe Typical

Hersteller- / Typvorgabe durch den Auftraggeber:
Sauter / DSH

Eingesetztes Produkt (durch den Bieter einzutragen):
'........................................'
Menge: 6,000 St

**1.5 Druck-Kontaktgeber 0-6 bar**
- Ausführung Sollwertsteller: von außen einstellbar
- Einstellbereich [bar]: 0-6 (fallend)
- Arbeitsmedium: Heißwasser
- Einsatzbereich: 0 bis 70 Grad C
- Anzahl Schaltstufen: 1
- Kontaktbelastung [V] Geber: 24 DC
- Kontaktbelastung [A] Geber: 400mA
- Schutzart Gehäuse: IP 65
- SIL 2 IEC 61508

incl. Ventilblock und Zubehör
Ausführungsunterlagen: siehe Typical

Hersteller- / Typvorgabe durch den Auftraggeber:
Sauter / DSL

Eingesetztes Produkt (durch den Bieter einzutragen):
'........................................'
Menge: 6,000 St

**1.6 Grenzstanddetektion**
Grenzstanddetektion mit 5 Schaltpunkten zur Montage in Pumpensumpf.
Bestehend aus Halterung zur Montage an Beton und 5 Stäben mit unterschiedlichen Längen.
Je Schaltpunkt ist eine Rückmeldung vorzusehen.
- Messprinzip Konduktiv
- Schaltspannung 24VDC
- Temperatur -40 bis 100°C

Herstellervorgabe durch den Auftraggeber:
Endress + Hauser

Eingesetztes Produkt (durch den Bieter einzutragen):
'........................................'
Menge: 1,000 St

**1.7 Not-Aus Taster Wandmontage**
Not-Aus Taster mit Gehäuse zur Wandmontage

Gehäuse mit Schutzkragen
- für 22mm Taster
- Kunststoff
- gelbe Front
- 40mm
- IP69

Pilztaster
- 1x Schließer
- 1x Öffner
- Kustsoff
- Rot

nach DIN En 61346-2 und IEC 81346-2
Menge: 2,000 St

### 2 Schaltschränke

*Hinweis: 24VDC Verteiler*

**2.1 Schaltschrank**
- Material Stahlblech
- Oberfläche tauchgrundiert, außen pulverbeschichtet, Strukturlack
- Montageplatte und Bodenbleche: verzinkt
- Farbe RAL 7035
- Lieferumfang: Schrankgerüst, Tür (Öffnungswinkel 180°), Dachblech, Rückwand, Bodenbleche, Montageplatte, Transportösen, Schaltplantasche aus Stahlblech, Be- und Entlüftung
- Verschluss: 3 mm Doppelbart
- Schutzart IP nach EN 60 529: IP 55
- IK-Code: IK10
- Beleuchtung
- Servicesteckdose

Abmessung:
Breite: 800 mm
Höhe: 2.000 mm
Tiefe: 600 mm

Montage auf Doppelboden
Menge: 1,000 St

**2.2 24VDC Verteiler**
Bestehend aus:
- Profinet-Buscontroller
- Einspeiseklemme bis 80A und 16 anreihbaren Sockelelementen
- Sockelelement mit Klemmen je Kanal
- Sicherungseinsatz mit 2 unabhängigen konfigurierbaren Kanälen bis 10A

Es sind 12 Sockelelemente mit Sicherungseinsätzen vorzusehen.
Vorgesehene Gruppen:
- SPS 1 1/2
- SPS 2 2/2
- SPS 1 2/2
- SPS 2 1/2
- Switch 1 1/2
- Switch 2 2/2
- Switch 1 2/2
- Switch 2 1/2
- PZL Kreis 1
- PZL Kreis 2
- PZL Kreis 3
- Sensoren Strang Pumpe 1
- Sensoren Strang Pumpe 2
- Magnetventil
- Sensoren allg. 1
- Sensoren allg. 2

Planungshersteller: E-T-A

oder gleichwertig
Eingesetztes Produkt (durch den Bieter einzutragen):
'........................................'

mit Abgabe des Angebot sind die Einzelpreise beizufügen.
Menge: 1,000 St

**2.3 MCB 20A24VDC**
Polzahl  1-polig
Auslösung  thermisch-magnetisch
Montage  Tragschiene
Anschlüsse  Schraubanschlüsse
Betätigung  Kipphebel
Hilfskontakte  mit Hilfskontakten

Lebensdauer  Mechanisch 20.000 Schaltspiele
Schaltvermögen Icn  IEC/EN 60947-2 (Ics)  AC 7.500 A / DC 10.000 A
  IEC/EN 60947-2 (Icu)  AC/DC 10.000 A
Menge: 12,000 St

**2.4 Hauptschalter 250A**
Nennspannng  690V
Strom (max.)  250A
Bedienung an der Front
Menge: 1,000 St

*Hinweis: Steuerschrank*

**2.5 Schaltschrank**
- Material Stahlblech
- Oberfläche tauchgrundiert, außen pulverbeschichtet, Strukturlack
- Montageplatte und Bodenbleche: verzinkt
- Farbe RAL 7035
- Lieferumfang: Schrankgerüst, Tür (Öffnungswinkel 180°), Dachblech, Rückwand, Bodenbleche, Montageplatte, Transportösen, Schaltplantasche aus Stahlblech, Be- und Entlüftung
- Verschluss: 3 mm Doppelbart
- Schutzart IP nach EN 60 529: IP 55
- IK-Code: IK10
- Beleuchtung
- Servicesteckdose

Abmessung:
Breite: 800 mm
Höhe: 2.000 mm
Tiefe: 600 mm

Montage auf Doppelboden
Menge: 1,000 St

**2.6 HMI 19"**
Bildschirmdiagonale  19"
Auflösung  1366*786
Display  Widescreen TFT, LED Hintergrundbeleuchtung
Bedienung  Touchscreen
Interface  3x Ethernet
Speicher  24 MB
Menge: 1,000 St

**2.7 Not-Aus Taster**
Not-Aus Taster zur Montage in Schaltschranktür

Pilztaster
- 1x Schließer
- 1x Öffner
- Kustsoff
- Rot auf gelbem Grund

nach DIN EN 61346-2 und IEC 81346-2
Menge: 1,000 St

**2.8 Seitenwand Schaltschrank**
Seitenwand für Schaltschrank, passend zu den Schrankfeldern in der Ausschreibung
Menge: 2,000 St

**2.9 Montage beigestellter Schaltschrank**
Einbringen und fachgerechtes aufstellen auf Doppelboden des Fernwirkschaltschrankes Fernwärme
Grundmaße: 800/600
Menge: 1,000 St

### 3 Automatisierungssystem

**3.1 SPS**
SPS in fehlersicherem hochverfügbarem und redundantem Aufbau
- Failover-Zeit 50ms
- Hot-Standby
- Glasfasersyncronisation
- Profinet S2 Anbindung zur I/O Ebene
- Speicherkarte

Herstellervorgabe durch den Auftraggeber:
Siemens

Eingesetztes Produkt (durch den Bieter einzutragen):
'........................................'
Menge: 1,000 St

**3.2 Dezentrale I/O Ebene**
Dezentrale I/O Ebene für S2-Verbindung an die SPS mittels Patchkabel

Art und Anzahl der I/O Baugruppen richtet sich nach den angegeben Datenpunkten.

Herstellervorgabe durch den Auftraggeber:
Siemens

Eingesetzter Remote I/O (durch den Bieter einzutragen):
'........................................'

mit Abgabe des Angebot sind die Einzelpreise beizufügen.
Menge: 1,000 St

**3.3 Digitaler Eingang**
Programmierarbeiten, Dienstleistungen, Koordination, I/O-Check, Lizenzen

Hardware wird gesondert vergütet siehe Dezentrale I/O Ebene
Menge: 55,000 St

**3.4 Digitaler Ausgang**
Programmierarbeiten, Dienstleistungen, Koordination, I/O-Check, Lizenzen

Hardware wird gesondert vergütet siehe Dezentrale I/O Ebene
Menge: 25,000 St

**3.5 Analoger Eingang**
Programmierarbeiten, Dienstleistungen, Koordination, I/O-Check, Lizenzen

Hardware wird gesondert vergütet siehe Dezentrale I/O Ebene
Menge: 24,000 St

**3.6 Fehlersicherer Digitaler Eingang**
Programmierarbeiten, Dienstleistungen, Koordination, I/O-Check, Lizenzen

Hardware wird gesondert vergütet siehe Dezentrale I/O Ebene
Menge: 24,000 St

**3.7 Fehlersicherer Digitaler Ausgang**
Programmierarbeiten, Dienstleistunen, Koordination, I/O-Check, Lizenzen

Hardware wird gesondert vergütet siehe Dezentrale I/O Ebene
Menge: 1,000 St

**3.8 Virtueller Datenpunkt Profinet**
Programmierarbeiten, Dienstleistungen, Koordination, I/O-Check, Lizenzen

Hardware wird gesondert vergütet siehe Dezentrale I/O Ebene
Menge: 50,000 St

**3.9 Virtueller Datenpunkt Modbus TCP/IP**
Programmierarbeiten, Dienstleistungen, Koordination, I/O-Check, Lizenzen

Hardware wird gesondert vergütet siehe Dezentrale I/O Ebene
Menge: 20,000 St

**3.10 Bedienbilder**
Bedienbilder / Detailbilder nach Absprache mit dem AG

1. R&I
2. NS-Schaltanlage
3. MS-Schaltanlage
4. TGA
5. Batterie
6. Frequenzumrichter
7. 24VDC-Verteilung
Menge: 8,000 St

*Hinweis: Netzwerktechnik*

**3.11 managed Profinet Switch**
managed Profinet Switch
8x RJ45
4x SFP
Alarmkontakt
Multiringfähig
RJ45  10/100/1000 BaseT(X)
  auto negotiation
  Voll-/Halbduplex-Modus
  Auto MDI/MDI-X-Anschluss
Gerätekonfiguration  Webbrowser
  SNMP
  SSH
Überwachung  SNMP
  Link Layer Discovery Protokol
  Ethernet Kabel Diagnose an RJ Port
  Port mittor, monitoring, Statistik
Netzwerkredundanz  STP
  RSTP
  MRP
Sicherheitsfunktionen  VLAN-Segmentation
  Ports deaktivieren
  Loop-Protektion
Menge: 2,000 St

**3.12 SFP-Modul**
SFP-Modul für Switch und passend zu den eingesetzten Glasfasern
Menge: 4,000 St

**3.13 PN/DP Koppler**
zur Verbindung von Profibus und Profinet Ringen

inkl. Software und Konfiguration
Menge: 1,000 St

### 4 Kabel, Leitungen und Verlegesysteme

*Hinweis: Verlegesysteme*

**4.1 Staparohr M25**
- Stahl
- tauchfeuerverzinkt DIN EN ISO 1461
- starr ohne Gewinde
- Durchmesser 25mm
Materialstärke 1,2mm
Menge: 30,000 m

**4.2 C-Profilschiene**
- Stahl
- tauchfeuerverzinkt DIN EN ISO 1461
- Schlitzweite: 16 mm
- Höhe: 15 mm
- Breite: 30 mm
- Materialstärke: 1,5 mm

inkl. erforderlichem Kleinmaterial und Zubehör
Menge: 5,000 m

*Hinweis: Kabel und Leitungen*
Anschlussarbeiten sind in die Einheitspreise einzukalkulieren

**4.3 Temperaturbeständige Steuerleitung 2x0,5**
Temperaturbereich
- -35°C - +120°C
Aufbau
- Cu-Litze blank, feindrähtig nach DIN VDE 0295 Kl. 5 / IEC 60228 cl. 5
- Aderisolierung halogenfreies Polyolefin-Copolymer
- Mantelmateriel halogenfreies Polyolefin-Copolymer
Eigenschaften
- gute Abrieb- und Kerbfestigkeit
- gute Öl- und Witterungsbeständigkeit
Prüfungen
- DIN VDE 0482
- BS 4066
- DIN EN 60332

Planungsfabrikat:
Helutherm 145

Eingesetztes Produkt (durch den Bieter einzutragen):
'........................................'
Menge: 550,000 m

**4.4 Temperaturbeständige Steuerleitung 2x1,5**
Temperaturbereich
- -35°C - +120°C
Aufbau
- Cu-Litze blank, feindrähtig nach DIN VDE 0295 Kl. 5 / IEC 60228 cl. 5
- Aderisolierung halogenfreies Polyolefin-Copolymer
- Mantelmateriel halogenfreies Polyolefin-Copolymer
Eigenschaften
- gute Abrieb- und Kerbfestigkeit
- gute Öl- und Witterungsbeständigkeit
Prüfungen
- DIN VDE 0482
- BS 4066
- DIN EN 60332

Planungsfabrikat:
Helutherm 145

Eingesetztes Produkt (durch den Bieter einzutragen):
'........................................'
Menge: 150,000 m

**4.5 Temperaturbeständige Steuerleitung 3G1,5**
Temperaturbereich
- -35°C - +120°C
Aufbau
- Cu-Litze blank, feindrähtig nach DIN VDE 0295 Kl. 5 / IEC 60228 cl. 5
- Aderisolierung halogenfreies Polyolefin-Copolymer
- Mantelmateriel halogenfreies Polyolefin-Copolymer
Eigenschaften
- gute Abrieb- und Kerbfestigkeit
- gute Öl- und Witterungsbeständigkeit
Prüfungen
- DIN VDE 0482
- BS 4066
- DIN EN 60332

Planungsfabrikat:
Helutherm 145

Eingesetztes Produkt (durch den Bieter einzutragen):
'........................................'
Menge: 150,000 m

**4.6 Temperaturbeständige Steuerleitung 5G0,5**
Temperaturbereich
- -35°C - +120°C
Aufbau
- Cu-Litze blank, feindrähtig nach DIN VDE 0295 Kl. 5 / IEC 60228 cl. 5
- Aderisolierung halogenfreies Polyolefin-Copolymer
- Mantelmateriel halogenfreies Polyolefin-Copolymer
Eigenschaften
- gute Abrieb- und Kerbfestigkeit
- gute Öl- und Witterungsbeständigkeit
Prüfungen
- DIN VDE 0482
- BS 4066
- DIN EN 60332

Planungsfabrikat:
Helutherm 145

Eingesetztes Produkt (durch den Bieter einzutragen):
'........................................'
Menge: 20,000 m

**4.7 Temperaturbeständige Steuerleitung 12G0,5**
Temperaturbereich
- -35°C - +120°C
Aufbau
- Cu-Litze blank, feindrähtig nach DIN VDE 0295 Kl. 5 / IEC 60228 cl. 5
- Aderisolierung halogenfreies Polyolefin-Copolymer
- Mantelmateriel halogenfreies Polyolefin-Copolymer
Eigenschaften
- gute Abrieb- und Kerbfestigkeit
- gute Öl- und Witterungsbeständigkeit
Prüfungen
- DIN VDE 0482
- BS 4066
- DIN EN 60332

Planungsfabrikat:
Helutherm 145

Eingesetztes Produkt (durch den Bieter einzutragen):
'........................................'
Menge: 60,000 m

**4.8 Temperaturbeständige Steuerleitung 25G0,5**
Temperaturbereich
- -35°C - +120°C
Aufbau
- Cu-Litze blank, feindrähtig nach DIN VDE 0295 Kl. 5 / IEC 60228 cl. 5
- Aderisolierung halogenfreies Polyolefin-Copolymer
- Mantelmateriel halogenfreies Polyolefin-Copolymer
Eigenschaften
- gute Abrieb- und Kerbfestigkeit
- gute Öl- und Witterungsbeständigkeit
Prüfungen
- DIN VDE 0482
- BS 4066
- DIN EN 60332

Planungsfabrikat:
Helutherm 145

Eingesetztes Produkt (durch den Bieter einzutragen):
'........................................'
Menge: 30,000 m

**4.9 Temp. gesch. Steuerleitung 4x0,5**
Temperaturbereich
- -35°C - +120°C
Aufbau
- Cu-Litze blank, feindrähtig nach DIN VDE 0295 Kl. 5 / IEC 60228 cl. 5
- Aderisolierung halogenfreies Polyolefin-Copolymer
- Mantelmateriel halogenfreies Polyolefin-Copolymer
Eigenschaften
- gute Abrieb- und Kerbfestigkeit
- gute Öl- und Witterungsbeständigkeit
Prüfungen
- DIN VDE 0482
- BS 4066
- DIN EN 60332
- Abschirmung aus CU-Drähten

Planungsfabrikat:
Helutherm 145

Eingesetztes Produkt (durch den Bieter einzutragen):
'........................................'
Menge: 300,000 m

**4.10 Temp. gesch. Steuerleitung 10x0,5**
Temperaturbereich
- -35°C - +120°C
Aufbau
- Cu-Litze blank, feindrähtig nach DIN VDE 0295 Kl. 5 / IEC 60228 cl. 5
- Aderisolierung halogenfreies Polyolefin-Copolymer
- Mantelmateriel halogenfreies Polyolefin-Copolymer
Eigenschaften
- gute Abrieb- und Kerbfestigkeit
- gute Öl- und Witterungsbeständigkeit
Prüfungen
- DIN VDE 0482
- BS 4066
- DIN EN 60332
- Abschirmung aus CU-Drähten

Planungsfabrikat:
Helutherm 145

Eingesetztes Produkt (durch den Bieter einzutragen):
'........................................'
Menge: 60,000 m

**4.11 Temp. gesch. Steuerleitung 12x0,5**
Temperaturbereich
- -35°C - +120°C
Aufbau
- Cu-Litze blank, feindrähtig nach DIN VDE 0295 Kl. 5 / IEC 60228 cl. 5
- Aderisolierung halogenfreies Polyolefin-Copolymer
- Mantelmateriel halogenfreies Polyolefin-Copolymer
Eigenschaften
- gute Abrieb- und Kerbfestigkeit
- gute Öl- und Witterungsbeständigkeit
Prüfungen
- DIN VDE 0482
- BS 4066
- DIN EN 60332
- Abschirmung aus CU-Drähten

Planungsfabrikat:
Helutherm 145

Eingesetztes Produkt (durch den Bieter einzutragen):
'........................................'
Menge: 180,000 m

**4.12 Temp. gesch. Steuerleitung 16x0,5**
Temperaturbereich
- -35°C - +120°C
Aufbau
- Cu-Litze blank, feindrähtig nach DIN VDE 0295 Kl. 5 / IEC 60228 cl. 5
- Aderisolierung halogenfreies Polyolefin-Copolymer
- Mantelmateriel halogenfreies Polyolefin-Copolymer
Eigenschaften
- gute Abrieb- und Kerbfestigkeit
- gute Öl- und Witterungsbeständigkeit
Prüfungen
- DIN VDE 0482
- BS 4066
- DIN EN 60332
- Abschirmung aus CU-Drähten

Planungsfabrikat:
Helutherm 145

Eingesetztes Produkt (durch den Bieter einzutragen):
'........................................'
Menge: 30,000 m

**4.13 Patchkabel CAT7a**
CAT7a S/FTP
4x2x0,3
Cu-Zahl 70
Menge: 150,000 m

**4.14 B I-V4Y(ZN)Y**
Profinet Glasfaserkabel
Fasertyp POF 980/1000
Menge: 60,000 m

*Hinweis: LWL-Minibreakoutkabel*
Die Kabellängen sind Vor-Ort vor der Bestellung zu überprüfen!

**4.15 Kabel FWT-MSA**
I-V(ZN)H
Fasertyp: ITU-T G.652
Faserzahl: 2
Stecker 1: E2000 APC
Stecker 2: ST (BOFC)
Menge: 10,000 m

**4.16 Kabel FWT-MSR**
I-V(ZN)H
Fasertyp: ITU-T G.652
Faserzahl: 2
Stecker 1: E2000 APC
Stecker 2: ST (BOFC)
Menge: 20,000 m

**4.17 Kabel FWT-GEO**
I-V(ZN)H
Fasertyp: ITU-T G.652
Faserzahl: 2
Stecker 1: E2000 APC
Stecker 2: ST (BOFC)
Menge: 20,000 m

### 5 Dezentraler Standort

*Hinweis: Beschreibung*
An einem dezentralen Standort in Hannover soll eine Signaldopplung eines Drucksensors vorgenommen werden. Dieser muss in das Automatisierungsnetzwerk eingebunden werden und in die Druckerhöhung Roderbruchstraße integriert werden.
Eine Datenverbindung zwischen den Standorten besteht mittels Glasfaser.

*Hinweis: LWL-Minibreakoutkabel*
Die Kabellängen sind Vor-Ort vor der Bestellung zu überprüfen!

**5.1 Kabel FWT-GEO**
I-V(ZN)H
Fasertyp: ITU-T G.652
Faserzahl: 2
Stecker 1: E2000 APC
Stecker 2: ST (BOFC)
Menge: 20,000 m

*Hinweis: Wandschrank*

**5.2 Wandschrank**
- Material Stahlblech
- Oberfläche tauchgrundiert, außen pulverbeschichtet, Strukturlack
- Montageplatte und Bodenbleche: verzinkt
- Farbe RAL 7035
- Lieferumfang: Wandschrankt, Tür (Öffnungswinkel 180°), Montageplatte,  Schaltplantasche aus Stahlblech, Be- und Entlüftung, Wandhalterung, Kabeleinführung
- Verschluss: 3 mm Doppelbart
- Schutzart IP nach EN 60 529: IP 55
- IK-Code: IK10
- Beleuchtung
- Servicesteckdose

Abmessung:
Breite: 800 mm
Höhe: 600 mm
Tiefe: 300 mm
Menge: 1,000 St

**5.3 24VDC Versorgung**
24V Versorgung bestehend aus:
- 2X 230VAC/24VDC 20A Netzteil
- Redundanzmodul
Menge: 1,000 St

**5.4 24VDC USV**
Eingangsdaten
Eingangsspannung  24VDC
Eingangsspannungsbereich  18...30VDC
Verpolungsschutz  Ja
Einschaltzeit  max. 3s
Stromaufnahme Imax  ca.16A

Ausgangsdaten
Kurzschlussfest  Ja
Umschaltzeit  0 ms
Ausgangsspannung  24VDC
Ausgangsstrom  10A

Batterie
Nennspannung  24VDC
Ladestrom  max. 3A
Pufferzeit  ca. 25 min
Kapazität  bis 80Ah
Menge: 1,000 St

**5.5 Hauptschalter 63A**
Nennspannng  690V
Strom (max.)  63A
Bedienung an der Front
Roter Schalter auf gelbem Grund
Menge: 1,000 St

*Hinweis: Automatisierung*

**5.6 Dezentrale I/O Ebene**
Dezentrale I/O Ebene für Anbindung mittels Glasfaserkabel und ensprechenden LC Steckverbindungen am Buskopf.

Art und Anzahl der I/O Baugruppen richtet sich nach den angegeben Datenpunkten.

Herstellervorgabe durch den Auftraggeber:
Siemens

Eingesetzter Remote I/O (durch den Bieter einzutragen):
'........................................'

mit Abgabe des Angebot sind die Einzelpreise beizufügen.
Menge: 1,000 St

**5.7 Digitaler Eingang**
Programmierarbeiten, Dienstleistungen, Koordination, I/O-Check, Lizenzen

Hardware wird gesondert vergütet siehe Dezentrale I/O Ebene
Menge: 1,000 St

**5.8 Analoger Eingang**
Programmierarbeiten, Dienstleistungen, Koordination, I/O-Check, Lizenzen

Hardware wird gesondert vergütet siehe Dezentrale I/O Ebene
Menge: 1,000 St

*Hinweis: Umbauten in Bestand*

**5.9 Signaldopplung**
In einem bestehenden Schaltschrank soll eine Signaldopplung mittel Trennverstärker vorgenommen werden. Hierzu wird ein Trennverstärker nachgerüstet und mit einem Ausgang auf die Bestandsanlage gelegt, der zweite Ausgang ist für den neuen Wandschrank vorgesehen.

Trennverstärker:
- Kalibrierte Messbereichsumschaltung mittels DIP-Schalter
- Eingangssignal: 0-20mA; 4-20mA; 0-5V; 1-5V; 0-10V; 2-10V
- 2X Ausgangssignal: 0-20mA; 4-20mA
- Anschlussklemmen: Push-In
- Montage: Hutschiene

incl. entsprechender Rotsticheintragungen in den Bestandsdokumenten
Menge: 1,000 St

**5.10 Spannungsversorgung**
Durch den AG wird ein Schrank zum abgreifen der Spannung vorgegeben. Durch den AN sind entsprechende Klemmen und ein Leitungsschutzschalter 230VAC C16A nachzurüsten.
Es sind die entsprechenden Änderungen in die Stromlaufpläne als Rotstricheintragungen vorzunehmen.
Menge: 1,000 St

*Hinweis: Verlegesysteme*

**Ausführungsbeschreibung 1 Kabeltrassen, Edelstahl**
*Kabeltrassen*
Kabeltrassen Edelstahl, Werkstoff 1.4571  als offener Installationskanal einschließlich Bogen und Formstücke, Verbinder sowie Befestigungs- und Kleinmaterialien,
mittelschwere Ausführung, Belastung max. 2.400 N/m bei 1,5 m Stützweite, inkl. Hängestiel bis 1 m Länge bzw. Wandausleger bis 400 mm Breite, einschl. aller Befestigungen und Kleinteile,

komplett liefern und in Teillängen betriebsfertig verlegen.

**5.11 Kabeltrasse 100 x 60 mm**
*** gemäß Ausführungsbeschreibung 1
Kabeltrasse zur Montage unter Wandschrank
Menge: 2,000 m

**Ausführungsbeschreibung 2 InstallationsrohrEdelstahl**
*Installationsrohr*
Elektroinstallationsrohr nach VDE 0605 und EN 60423
Werkstoff 1.4571
einschl. Muffen mit Rohrschellen, mit Verbindungen, Befestigungen, Kleinteilen.

**5.12 Installationsrohr Stahl, M25**
*** gemäß Ausführungsbeschreibung 2
Nennweite M25
Wanddicke 1,2mm
Menge: 10,000 m

### 6 Sonstiges

*Hinweis: Stundenlohnarbeiten*
Stundenlohnarbeiten
Für nicht im LV und den Anlagen des Leistungsverzeichnisses ausgeschriebene Arbeiten und oder Änderungen und sofern diese nicht über Typvertreter abzugelten sind.

Der Auftragnehmer hat vor Aufnahme der zusätzlichen Arbeiten diese schriftlich unter Angabe der Gründe und der Kosten beim Auftragnehmer anzumelden.

Erst wenn der Auftraggeber eine schriftliche Freigabe erteilt, darf mit den Arbeiten begonnen werden.
Der Auftraggeber behält sich das Recht vor die entstandenen Kosten zu einem späteren Zeitpunkt zu prüfen.

**6.1 Stundenlohnarbeiten, Ingenieur/ -in**
Stundenlohnarbeiten durch Ingenieur/ -in auf Anordnung des AG ausführen
Menge: 10,000 h

**6.2 Stundenlohnarbeiten, Monteur/ -in**
Stundenlohnarbeiten durch Monteur/ -in auf Anordnung des AG ausführen
Menge: 10,000 h

**6.3 Stundenlohnarbeiten, Programmierer/ -in**
Stundenlohnarbeiten durch Programmierer/ -in auf Anordnung des AG ausführen
Menge: 10,000 h

**6.4 Stundenlohnarbeiten, Konstrukteur/ -in**
Stundenlohnarbeiten durch Konstrukteur/ -in auf Anordnung des AG ausführen
Menge: 10,000 h

*Hinweis: Sonstiges*

**6.5 Dokumentation**
Dokumentation

Die zum Leistungsumfang gehörenden Unterlagen und Zeichnungen gehen in das Eigentum des Auftraggebers über. Der Auftraggeber ist berechtigt, diese Unterlagen auch unter Aushändigung an Dritte für die Ausführung von Reparaturen, Wartungsarbeiten, späteren Änderungen und Anfertigung von Ersatz- und Reserveteilen uneingeschränkt und unentgeltlich zu nutzen, ohne dass es hierzu einer besonderen Erlaubnis des Auftragnehmers bedarf. Dem Auftraggeber ist spätestens 8 Wochen nach Abnahme der Maßnahme eine vollständige und aussagefähige Enddokumentation in deutscher Sprache und im metrischen Maßsystem, in 1-facher Ausfertigung in Papierform und in Dateiform auf Datenträger/digitaler Datenübertragung (als pdf) auszuhändigen. Es sind ebenfalls die bearbeitbaren Dateiformate mit auszuhändigen. Software-Handbücher sind ebenfalls in deutscher Sprache bereitzustellen. Änderungswünsche des Auftraggebers an der Dokumentation sind kurzfristig durch den Auftragnehmer vorzunehmen und für den Auftraggeber kostenfrei. Abweichungen zum Lieferumfang der Dokumentation müssen durch den Auftragnehmer angezeigt, nachvollziehbar begründet und durch den Auftraggeber genehmigt werden. Als Kennzeichensystem am Standort ist das KKS zu verwenden.

Die Dokumentation soll u.a. enthalten:
- Errichterbescheinigung und CE-Konformitätserklärung für das Gesamtprodukt, Konformitätserklärung
- Stromlaufplan in EPLAN (Originaldatei) und als PDF zu den neuen Elektronik-/Steuerungsschränken
- Alle notwendigen Softwarelizenzen (systematisiert, z.B. in Listen- oder Matrixform mit Zuordnung), tabellarische Übersicht über alle Support-Laufzeiten bei Hardware und allen Support-Laufzeiten oder zeitliche Lizenzbegrenzungen bei Software
- Bediener- und Administratorbeschreibung der neuen Steuerung
- Komponenten- und Systembeschreibungen, Geräte- und Herstellerdokumentationen, Bedienhandbuch, Betriebs-, Wartungs-, Prüf- und Reparaturvorschriften, Montage- und Inbetriebsetzungsunterlagen
- Fortgeschriebene Listen der Werks- und Montageplanung
- Aufstellungs- und Einzelteilzeichnungen
- Systemkonfiguration, Systemadressen, Passworte (Übergabe in verschlüsselter Form), komplette Software für Neuinstallation auf Datenträger, Systembackup und Backup Anwendungssoftware, Systemstrukturplan und Netzwerktopologie
Menge: 1,000 psch

**6.6 Kunstsoffschild**
Kunststoffschild 100*40mm
- 2mm Materialstärke
- gravierte Schrift
- weiße Schrift auf schwarzem Grund
- Temperaturbereich -40 bis 85°C
- Beständig gegen Chemikalien und Lösungsmittel
- schwer entflammbar

Beschriftung nach Absprache mit dem Auftraggeber.
incl. Schildhalter und Montagematerial
Menge: 35,000 St
